# A071_56,0-91,4_ERH_bRF_AS08-14_B_Senken
Angebotsaufforderung (GAEB DA XML 3.2, DA83)
Projekt: A-10172-00
Währung: EUR
Vergabeart: Öffentliche Ausschreibung
Eröffnung: 27.05.2026 10:00:00
Ende der Zuschlagsfrist: 26.06.2026
Ausführungsbeginn: 27.07.2026
Ausführungsende: 29.05.2027
Auftraggeber: Autobahn GmbH des Bundes, Niederlassung Ost (Halle/Saale), AdB-NL Ost, Magdeburger Str.51, 06112 Halle, Magdeburger Str.51, 06112 Halle/Saale, Telefon +49 345 940 997 00, Fax +49 34594099702, E-Mail vergabe.ost@autobahn.de; Vergabenummer: A1017200201
Erstellt mit: GXML Toolbox V3.3 R20230829, iTWO_64 V25.0.650, 27.04.2026

## Los 1: Verkehrssicherung A 71 km 55,1 - 71,0
Datum: 27.04.2026
KoA: 612100
WaGr: 99_99_01

*Hinweis: Ausführung*
A 71 km 55,1  71,0 RF SW; RQ 26; Ausführung 2026
A 71 km 55,1  71,0 RF SGH; RQ 26; Ausführung 2027
A 4 km 171,96 (Mitte AS Jena-Göschwitz)  173,1 (Anfang/Ende Tunnel) RF F und D; RQ 35,5; Ausführung 2026

### Abschnitt 00 Verkehrssicherung

#### Unterabschnitt 00.00 Verkehrssicherung

**00.00.0001 Verk.sich. kürzerer Dauer durchf.*Verk.konzept AG stat. Arbeitsst. Anordnung n. Unt.*gebührenfrei**
StL-Nr. 2110513592199911
Verkehrssicherung an Arbeitsstellen von kürzerer Dauer
betriebsfertig aufbauen, vorhalten, warten, instand
setzen, betreiben und abbauen. Vorübergehende Verkehrssicherungsmaßnahmen durchführen.
Nach RSA, Regelplan 'DIV/2l-2 mod. mit Verschwenkung im Bereich von Aus- und Einfahrten vom SS auf FS1 auf SS.
(DIV/3 mod. zw. AS Erf-M u. Gispersleben).'

Nach Verkehrskonzept des AG.
Für stationäre Arbeitsstelle.
Länge des Arbeitsbereiches 'bis 3 km.'

Gesamtdauer der Verkehrsführung 'über 48 bis 55 Std.'

Bei 'Tageslicht und Dunkelheit.'

Verkehrsrechtliche Anordnung nach Unterlagen des AG
einholen und zugehörige Unterlagen erstellen. Erforderliche Ortsbesichtigungen zur Erstellung der Planunterlagen für die verkehrsrechtliche Anordnung durchführen.
Gebührenfrei.
Menge: 20,000 St
Leistungsbereichkatalog: 105

**00.00.0002 Verk.sich. kürzerer Dauer durchf.*Verk.konzept AG stat. Arbeitsst. Anordnung n. Unt.*gebührenfrei**
StL-Nr. 2110513592199911
Verkehrssicherung an Arbeitsstellen von kürzerer Dauer
betriebsfertig aufbauen, vorhalten, warten, instand
setzen, betreiben und abbauen. Vorübergehende Verkehrssicherungsmaßnahmen durchführen.
Nach RSA, Regelplan 'DIII/2l-2 mod..
(DIII/4 mod. zw. AS Erf-M u. Gispersleben).'

Nach Verkehrskonzept des AG.
Für stationäre Arbeitsstelle.
Länge des Arbeitsbereiches 'bis 1,5 km.'

Gesamtdauer der Verkehrsführung 'über 10 bis 13 Std.'

Bei 'Tageslicht.'

Verkehrsrechtliche Anordnung nach Unterlagen des AG
einholen und zugehörige Unterlagen erstellen. Erforderliche Ortsbesichtigungen zur Erstellung der Planunterlagen für die verkehrsrechtliche Anordnung durchführen.
Gebührenfrei.
Menge: 5,000 St
Leistungsbereichkatalog: 105

**00.00.0003 Verk.sich. kürzerer Dauer durchf.*Verk.konzept AG stat. Arbeitsst. Anordnung n. Unt.*gebührenfrei**
StL-Nr. 2110513592199911
Verkehrssicherung an Arbeitsstellen von kürzerer Dauer
betriebsfertig aufbauen, vorhalten, warten, instand
setzen, betreiben und abbauen. Vorübergehende Verkehrssicherungsmaßnahmen durchführen.
Nach RSA, Regelplan 'DIV/1r mod. mit verk. Aus- und Einfahrt. (DIV/2 mod. zw. AS Erf-M u. Gispersleben).'

Nach Verkehrskonzept des AG.
Für stationäre Arbeitsstelle.
Länge des Arbeitsbereiches 'bis 3 km.'

Gesamtdauer der Verkehrsführung 'über 48 bis 55 Std.'

Bei 'Tageslicht und Dunkelheit.'

Verkehrsrechtliche Anordnung nach Unterlagen des AG
einholen und zugehörige Unterlagen erstellen. Erforderliche Ortsbesichtigungen zur Erstellung der Planunterlagen für die verkehrsrechtliche Anordnung durchführen.
Gebührenfrei.
Menge: 20,000 St
Leistungsbereichkatalog: 105

**00.00.0004 Verk.sich. kürzerer Dauer durchf.*Verk.konzept AG stat. Arbeitsst. Anordnung n. Unt.*gebührenfrei**
StL-Nr. 2110513592199911
Verkehrssicherung an Arbeitsstellen von kürzerer Dauer
betriebsfertig aufbauen, vorhalten, warten, instand
setzen, betreiben und abbauen. Vorübergehende Verkehrssicherungsmaßnahmen durchführen.
Nach RSA, Regelplan 'DIII/1r mod..
(DIII/3 mod. zw. AS Erf-M u. Gispersleben).'

Nach Verkehrskonzept des AG.
Für stationäre Arbeitsstelle.
Länge des Arbeitsbereiches 'bis 1,5 km.'

Gesamtdauer der Verkehrsführung 'über 10 bis 13 Std.'

Bei 'Tageslicht.'

Verkehrsrechtliche Anordnung nach Unterlagen des AG
einholen und zugehörige Unterlagen erstellen. Erforderliche Ortsbesichtigungen zur Erstellung der Planunterlagen für die verkehrsrechtliche Anordnung durchführen.
Gebührenfrei.
Menge: 5,000 St
Leistungsbereichkatalog: 105

**00.00.0005 Verk.sich. kürzerer Dauer durchf.*Verk.konzept AG stat. Arbeitsst. Anordnung n. Unt.*gebührenfrei**
StL-Nr. 2110513592199911
Verkehrssicherung an Arbeitsstellen von kürzerer Dauer
betriebsfertig aufbauen, vorhalten, warten, instand
setzen, betreiben und abbauen. Vorübergehende Verkehrssicherungsmaßnahmen durchführen.
Nach RSA, Regelplan 'DIV/3 mod. mit Schaltung der VBA und zusätzlicher Absperrtafel mit Verschwenker und Rückverschwenkung.'

Nach Verkehrskonzept des AG.
Für stationäre Arbeitsstelle.
Länge des Arbeitsbereiches 'bis 1,2 km.'

Gesamtdauer der Verkehrsführung 'über 10 bis 13 Std.'

Bei 'Dunkelheit.'

Verkehrsrechtliche Anordnung nach Unterlagen des AG
einholen und zugehörige Unterlagen erstellen. Erforderliche Ortsbesichtigungen zur Erstellung der Planunterlagen für die verkehrsrechtliche Anordnung durchführen.
Gebührenfrei.
Menge: 6,000 St
Leistungsbereichkatalog: 105

**00.00.0006 Verk.sich. kürzerer Dauer durchf.*Verk.konzept AG stat. Arbeitsst. Anordnung n. Unt.*gebührenfrei**
StL-Nr. 2110513592199911
Verkehrssicherung an Arbeitsstellen von kürzerer Dauer
betriebsfertig aufbauen, vorhalten, warten, instand
setzen, betreiben und abbauen. Vorübergehende Verkehrssicherungsmaßnahmen durchführen.
Nach RSA, Regelplan 'DIV/2 mod. mit Schaltung VBA und verk. Aus- und Einfahrt.'

Nach Verkehrskonzept des AG.
Für stationäre Arbeitsstelle.
Länge des Arbeitsbereiches 'bis 1,2 km.'

Gesamtdauer der Verkehrsführung 'über 10 bis 13 Std.'

Bei 'Dunkelheit.'

Verkehrsrechtliche Anordnung nach Unterlagen des AG
einholen und zugehörige Unterlagen erstellen. Erforderliche Ortsbesichtigungen zur Erstellung der Planunterlagen für die verkehrsrechtliche Anordnung durchführen.
Gebührenfrei.
Menge: 6,000 St
Leistungsbereichkatalog: 105

**00.00.0007 Verk.sich. kürzerer Dauer durchf.*Verk.konzept AG stat. Arbeitsst.*Anordnung n. Unt. gebührenfrei**
StL-Nr. 2110513592109911
Verkehrssicherung an Arbeitsstellen von kürzerer Dauer
betriebsfertig aufbauen, vorhalten, warten, instand
setzen, betreiben und abbauen. Vorübergehende Verkehrssicherungsmaßnahmen durchführen.
Nach RSA, Regelplan 'U-Plan 1, 2 oder 3 mod. (Sperrung Ausfahrt) in Verbindung mit D-RP auf der Strecke.'

Nach Verkehrskonzept des AG.
Für stationäre Arbeitsstelle.
Gesamtdauer der Verkehrsführung 'über 10 bis 13 Std.'

Bei 'Tageslicht und Dunkelheit.'

Verkehrsrechtliche Anordnung nach Unterlagen des AG
einholen und zugehörige Unterlagen erstellen. Erforderliche Ortsbesichtigungen zur Erstellung der Planunterlagen für die verkehrsrechtliche Anordnung durchführen.
Gebührenfrei.
Menge: 7,000 St
Leistungsbereichkatalog: 105

**00.00.0008 Verk.sich. kürzerer Dauer durchf.*Verk.konzept AG stat. Arbeitsst.*Anordnung n. Unt. gebührenfrei**
StL-Nr. 2110513592109911
Verkehrssicherung an Arbeitsstellen von kürzerer Dauer
betriebsfertig aufbauen, vorhalten, warten, instand
setzen, betreiben und abbauen. Vorübergehende Verkehrssicherungsmaßnahmen durchführen.
Nach RSA, Regelplan 'BI/15 mod. (Sperrung Einfahrt) mit Absperrung der Abbiegespuren auf der Bundes./Landstraße und Parallelfahrbahn in Verbindung mit D-RP auf der Strecke.'

Nach Verkehrskonzept des AG.
Für stationäre Arbeitsstelle.
Gesamtdauer der Verkehrsführung 'über 10 bis 13 Std.'

Bei 'Tageslicht und Dunkelheit.'

Verkehrsrechtliche Anordnung nach Unterlagen des AG
einholen und zugehörige Unterlagen erstellen. Erforderliche Ortsbesichtigungen zur Erstellung der Planunterlagen für die verkehrsrechtliche Anordnung durchführen.
Gebührenfrei.
Menge: 15,000 St
Leistungsbereichkatalog: 105

**00.00.0009 Verkehrstafel aufb.,abb.,vorh. Planskizze Z.458**
Verkehrstafel aufbauen, vorhalten, warten, instand setzen und abbauen. Aufstellvorrichtung nach statischen
und konstruktiven Erfordernissen. Vorübergehende Verkehrssicherungsmaßnahmen durchführen.
Verkehrstafel = Planskizze Zeichen 458 nach VZP des AN für Verkehrsumleitung.
Größe '2,5 bis 5 m2 gem. VVB-O.'

Retroreflektierend mit Folie 'gem. VVB-O.'

Aufstellhöhe über der Verkehrsfläche 'gem. VVB-O.'

Einsatzzeit 'über 10 bis 13 Std.'
Menge: 55,000 St

**00.00.0010 Verkehrssch.komb. aufb.,abb.,vorh. VSch + ZSch H3*Z.454,455,457,460 Größe 3**
Verkehrsschildkombination aufbauen, vorhalten, warten,
instand setzen und abbauen. Aufstellvorrichtung nach
statischen Erfordernissen. Vorübergehende Verkehrssicherungsmaßnahmen durchführen.
Verkehrsschildkombination = 1 Verkehrsschild und Zu-
satzschild Höhe 3.
Verkehrsschild = Zeichen 454, 455, 457, 460 und andere.
Größe 3.
Retroreflektierend mit Folie gem. VVB-O.
Aufstellhöhe über der Verkehrsfläche gem. VVB-O.
Einsatzzeit über 10 bis 12 Std.
Menge: 180,000 St
Leistungsbereichkatalog: 105
